# Captador solar térmico para instalación colectiva, sobre cubierta inclinada

- Propiedad del archivo: CYPE INGENIEROS, S.A.
- Formato: FIEBDC-3/2002
- Divisa: EUR
- Costes indirectos: 3.00 %
- IVA: 21.00 %

## I Instalaciones

### IC Calefacción, refrigeración, climatización y A.C.S.

#### ICB Captación solar

**ICB011** Ud Captador solar térmico para instalación colectiva, sobre cubierta inclinada.
Captador solar térmico formado por batería de 2 módulos, compuesto cada uno de ellos de un captador solar térmico plano, modelo Excellence FKT-2 S "JUNKERS", con panel de montaje vertical de 1175x2170x87 mm, superficie útil 2,426 m², rendimiento óptico 0,794, coeficiente de pérdidas primario 3,863 W/m²K y coeficiente de pérdidas secundario 0,013 W/m²K², según UNE-EN 12975-2, compuesto de: caja de fibra de vidrio con chapa posterior de acero galvanizado y esquinas de plástico, cubierta protectora de vidrio, absorbedor de cobre y aluminio con tratamiento selectivo (PVD), aislamiento térmico de lana mineral de 55 mm de espesor, circuito hidráulico de doble serpentín, uniones mediante manguitos flexibles con abrazaderas de ajuste rápido, colocados sobre estructura soporte para cubierta inclinada. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38csj010a | Ud | Captador solar térmico plano, modelo Excellence FKT-2 S "JUNKERS", con panel de montaje vertical de 1175x2170x87 mm, superficie útil 2,426 m², rendimiento óptico 0,794, coeficiente de pérdidas primario 3,863 W/m²K y coeficiente de pérdidas secundario 0,013 W/m²K², según UNE-EN 12975-2, compuesto de: caja de fibra de vidrio con chapa posterior de acero galvanizado y esquinas de plástico, cubierta protectora de vidrio, absorbedor de cobre y aluminio con tratamiento selectivo (PVD), aislamiento térmico de lana mineral de 55 mm de espesor, circuito hidráulico de doble serpentín, uniones mediante manguitos flexibles con abrazaderas de ajuste rápido. (material) | 2.000 | 845.00 | 1690.00 |
| mt38csj028b | Ud | Estructura soporte, modelo AV 2-2 "JUNKERS", para captador solar térmico, para 2 paneles, en cubierta inclinada. (material) | 1.000 | 107.00 | 107.00 |
| mt38csj031a | Ud | Juego de fijaciones, modelo FKA 3-2 "JUNKERS", para cubierta inclinada de teja curva o mixta, para soportes de captador solar térmico. (material) | 2.000 | 49.00 | 98.00 |
| mt38csj040a | Ud | Kit de conexiones hidráulicas, modelo FS 19-2 "JUNKERS", para captadores solares térmicos de la gama Excellence, en tejado. (material) | 1.000 | 150.00 | 150.00 |
| mt38csj120a | Ud | Purgador automático, modelo ELT 6 "JUNKERS", especial para aplicaciones de energía solar térmica, equipado con válvula de esfera y cámara de acumulación de vapor. (material) | 1.000 | 81.00 | 81.00 |
| mt38csj070b | Ud | Válvula de seguridad, modelo VS 6 "JUNKERS", especial para aplicaciones de energía solar térmica, de 6 bar, para una temperatura de trabajo de -30°C a +160°C. (material) | 1.000 | 44.00 | 44.00 |
| mt38csj050a | Ud | Bidón de 10 l, modelo WTF 10 S "JUNKERS", de solución agua-glicol (glicol 30%, agua 70%), para relleno de captador solar térmico, para una temperatura de trabajo de hasta -15°C. (material) | 0.322 | 51.00 | 16.42 |
| mt37sve010d | Ud | Válvula de esfera de latón niquelado para roscar de 1". (material) | 2.000 | 12.15 | 24.30 |
| mo009 | h | Oficial 1ª instalador de captadores solares. (mano de obra) | 5.000 | 22.00 | 110.00 |
| mo108 | h | Ayudante instalador de captadores solares. (mano de obra) | 5.000 | 20.30 | 101.50 |
| % | % | Costes directos complementarios | 2 % | 2422.22 | 48.44 |
|  |  | Costes directos |  |  | 2470.66 |
