# Caldera a gas, doméstica, convencional, mural, para calefacción y A.C.S

- Propiedad del archivo: CYPE INGENIEROS, S.A.
- Formato: FIEBDC-3/2002
- Divisa: EUR
- Costes indirectos: 3.00 %
- IVA: 21.00 %

## I Instalaciones

### IC Calefacción, refrigeración, climatización y A.C.S.

#### ICG Calderas a gas

**ICG032** Ud Caldera a gas, doméstica, convencional, mural, para calefacción y A.C.S.
Caldera mural a gas N, para calefacción y A.C.S. instantánea, cámara de combustión estanca y tiro natural, modelo Ceraclass Star ZWA24-3K 23 "JUNKERS", potencia nominal 24 kW, potencia de calefacción 24 kW, potencia de A.C.S. 24 kW, rendimiento en calefacción 77%, rendimiento en A.C.S. 72%, eficiencia energética clase C en calefacción, eficiencia energética clase B en A.C.S., perfil de consumo XL, caudal específico de A.C.S. según UNE-EN 625 de 11 l/min, potencia sonora 52 dBA, dimensiones 865x400x385 mm, peso 34 kg, encendido electrónico y seguridad por ionización, sin llama piloto, con plantilla de montaje, con termostato, modelo TR 12. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmj002c | Ud | Caldera mural a gas N, para calefacción y A.C.S. instantánea, cámara de combustión estanca y tiro natural, modelo Ceraclass Star ZWA24-3K 23 "JUNKERS", potencia nominal 24 kW, potencia de calefacción 24 kW, potencia de A.C.S. 24 kW, rendimiento en calefacción 77%, rendimiento en A.C.S. 72%, eficiencia energética clase C en calefacción, eficiencia energética clase B en A.C.S., perfil de consumo XL, caudal específico de A.C.S. según UNE-EN 625 de 11 l/min, potencia sonora 52 dBA, dimensiones 865x400x385 mm, peso 34 kg, encendido electrónico y seguridad por ionización, sin llama piloto, con plantilla de montaje. (material) | 1.000 | 1215.00 | 1215.00 |
| mt38scj010b | Ud | Termostato, modelo TR 12 "JUNKERS", todo/nada, alimentación a 230 V. (material) | 1.000 | 26.00 | 26.00 |
| mt35aia010a | m | Tubo curvable de PVC, corrugado, de color negro, de 16 mm de diámetro nominal, para canalización empotrada en obra de fábrica (paredes y techos). Resistencia a la compresión 320 N, resistencia al impacto 1 julio, temperatura de trabajo -5°C hasta 60°C, con grado de protección IP545 según UNE 20324, no propagador de la llama. Según UNE-EN 61386-1 y UNE-EN 61386-22. (material) | 3.000 | 0.37 | 1.11 |
| mt35cun020a | m | Cable unipolar H07Z1-K (AS), siendo su tensión asignada de 450/750 V, reacción al fuego clase Cca-s1a,d1,a1 según UNE-EN 50575, con conductor multifilar de cobre clase 5 (-K) de 1,5 mm² de sección, con aislamiento de compuesto termoplástico a base de poliolefina libre de halógenos con baja emisión de humos y gases corrosivos (Z1). Según UNE 211025. (material) | 24.000 | 0.41 | 9.84 |
| mt38www012 | Ud | Material auxiliar para instalaciones de calefacción y A.C.S. (material) | 1.000 | 2.10 | 2.10 |
| mo004 | h | Oficial 1ª calefactor. (mano de obra) | 3.000 | 22.00 | 66.00 |
| mo103 | h | Ayudante calefactor. (mano de obra) | 3.000 | 20.30 | 60.90 |
| % | % | Costes directos complementarios | 2 % | 1380.95 | 27.62 |
|  |  | Costes directos |  |  | 1408.57 |
