# Caldera a gas, doméstica, de condensación, mural, para calefacción

- Propiedad del archivo: CYPE INGENIEROS, S.A.
- Formato: FIEBDC-3/2002
- Divisa: EUR
- Costes indirectos: 3.00 %
- IVA: 21.00 %

## I Instalaciones

### IC Calefacción, refrigeración, climatización y A.C.S.

#### ICG Calderas a gas

**ICG231** Ud Caldera a gas, doméstica, de condensación, mural, para calefacción.
Caldera mural de condensación a gas N, para calefacción, cámara de combustión estanca y tiro forzado, modelo CerapurExcellence ZSB 30 - 2 E "JUNKERS", potencia nominal 30 kW, rendimiento 92%, eficiencia energética clase A, perfil de consumo XL, potencia sonora 55 dBA, dimensiones 760x440x360 mm, peso 46,5 kg, encendido electrónico y seguridad por ionización, sin llama piloto, con electrónica Bosch Heatronic 3, panel de mandos con display digital con indicación de código de avería, programador digital para programación semanal del circuito de calefacción, encastrado en el frontal de la caldera, modelo DT 20, vaso de expansión de 10 litros, kit estándar de evacuación de humos y plantilla de montaje, con termostato, modelo TR 12. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cmj023a | Ud | Caldera mural de condensación a gas N, para calefacción, cámara de combustión estanca y tiro forzado, modelo CerapurExcellence ZSB 30 - 2 E "JUNKERS", potencia nominal 30 kW, rendimiento 92%, eficiencia energética clase A, perfil de consumo XL, potencia sonora 55 dBA, dimensiones 760x440x360 mm, peso 46,5 kg, encendido electrónico y seguridad por ionización, sin llama piloto, con electrónica Bosch Heatronic 3, panel de mandos con display digital con indicación de código de avería, programador digital para programación semanal del circuito de calefacción, encastrado en el frontal de la caldera, modelo DT 20, vaso de expansión de 10 litros, kit estándar de evacuación de humos y plantilla de montaje. (material) | 1.000 | 2230.00 | 2230.00 |
| mt38scj010b | Ud | Termostato, modelo TR 12 "JUNKERS", todo/nada, alimentación a 230 V. (material) | 1.000 | 26.00 | 26.00 |
| mt35aia010a | m | Tubo curvable de PVC, corrugado, de color negro, de 16 mm de diámetro nominal, para canalización empotrada en obra de fábrica (paredes y techos). Resistencia a la compresión 320 N, resistencia al impacto 1 julio, temperatura de trabajo -5°C hasta 60°C, con grado de protección IP545 según UNE 20324, no propagador de la llama. Según UNE-EN 61386-1 y UNE-EN 61386-22. (material) | 8.000 | 0.37 | 2.96 |
| mt35cun020a | m | Cable unipolar H07Z1-K (AS), siendo su tensión asignada de 450/750 V, reacción al fuego clase Cca-s1a,d1,a1 según UNE-EN 50575, con conductor multifilar de cobre clase 5 (-K) de 1,5 mm² de sección, con aislamiento de compuesto termoplástico a base de poliolefina libre de halógenos con baja emisión de humos y gases corrosivos (Z1). Según UNE 211025. (material) | 24.000 | 0.41 | 9.84 |
| mt38www010 | Ud | Material auxiliar para instalaciones de calefacción. (material) | 1.000 | 1.68 | 1.68 |
| mo004 | h | Oficial 1ª calefactor. (mano de obra) | 3.000 | 22.00 | 66.00 |
| mo103 | h | Ayudante calefactor. (mano de obra) | 3.000 | 20.30 | 60.90 |
| % | % | Costes directos complementarios | 2 % | 2397.38 | 47.95 |
|  |  | Costes directos |  |  | 2445.33 |
