# Control centralizado para sistema solar térmico

- Propiedad del archivo: CYPE INGENIEROS, S.A.
- Formato: FIEBDC-3/2002
- Divisa: EUR
- Costes indirectos: 3.00 %
- IVA: 21.00 %

## I Instalaciones

### IC Calefacción, refrigeración, climatización y A.C.S.

#### ICX Dispositivos de control centralizado

**ICX025** Ud Control centralizado para sistema solar térmico.
Termostato diferencial, modelo TDS 050 "JUNKERS", para sistema de captación solar térmica, con 2 entradas para sondas de temperatura NTC, salida para control de la bomba, pantalla LCD con indicación de temperaturas, códigos de error, modo de funcionamiento y estado de la bomba, de 134x137x30 mm, incluso 2 sondas de temperatura NTC. Totalmente montado, conexionado y probado.
Incluye: Replanteo. Colocación y fijación de los elementos. Conexionado con la red eléctrica.
Criterio de medición de proyecto: Número de unidades previstas, según documentación gráfica de Proyecto.
Criterio de medición de obra: Se medirá el número de unidades realmente ejecutadas según especificaciones de Proyecto.

| Código | Ud | Descripción | Rendimiento | Precio | Importe |
|---|---|---|---|---|---|
| mt38csj080a | Ud | Termostato diferencial, modelo TDS 050 "JUNKERS", para sistema de captación solar térmica, con 2 entradas para sondas de temperatura NTC, salida para control de la bomba, pantalla LCD con indicación de temperaturas, códigos de error, modo de funcionamiento y estado de la bomba, de 134x137x30 mm, incluso 2 sondas de temperatura NTC. (material) | 1.000 | 173.00 | 173.00 |
| mt35aia090aa | m | Tubo rígido de PVC, enchufable, curvable en caliente, de color negro, de 16 mm de diámetro nominal, para canalización fija en superficie. Resistencia a la compresión 1250 N, resistencia al impacto 2 julios, temperatura de trabajo -5°C hasta 60°C, con grado de protección IP547 según UNE 20324, propiedades eléctricas: aislante, no propagador de la llama. Según UNE-EN 61386-1 y UNE-EN 61386-22. Incluso abrazaderas, elementos de sujeción y accesorios (curvas, manguitos, tes, codos y curvas flexibles). (material) | 10.000 | 1.23 | 12.30 |
| mt35cun020a | m | Cable unipolar H07Z1-K (AS), siendo su tensión asignada de 450/750 V, reacción al fuego clase Cca-s1a,d1,a1 según UNE-EN 50575, con conductor multifilar de cobre clase 5 (-K) de 1,5 mm² de sección, con aislamiento de compuesto termoplástico a base de poliolefina libre de halógenos con baja emisión de humos y gases corrosivos (Z1). Según UNE 211025. (material) | 20.000 | 0.41 | 8.20 |
| mo005 | h | Oficial 1ª instalador de climatización. (mano de obra) | 10.100 | 22.00 | 222.20 |
| mo104 | h | Ayudante instalador de climatización. (mano de obra) | 10.100 | 20.30 | 205.03 |
| % | % | Costes directos complementarios | 2 % | 620.73 | 12.41 |
|  |  | Costes directos |  |  | 633.14 |
