# Caldera a gas, doméstica, de pie, de condensación, para calefacción y A.C.S

- Propiedad del archivo: CYPE INGENIEROS, S.A.
- Formato: FIEBDC-3/2002
- Divisa: EUR
- Costes indirectos: 3.00 %
- IVA: 21.00 %

## Z Rehabilitación energética

### ZC Calefacción, climatización y A.C.S.

#### ZCG Calderas a gas

**ZCG230** Ud Caldera a gas, doméstica, de pie, de condensación, para calefacción y A.C.S.
Rehabilitación energética de edificio mediante la colocación, en sustitución de equipo existente, de caldera de pie, de condensación con recuperador de acero inoxidable, con cuerpo de fundición de aluminio/silicio y quemador presurizado modulante a gas, eficiencia energética clase A, modelo Suprapur KBRC 22 "JUNKERS", potencia de calefacción de 4,5 a 22 kW, dimensiones 820x600x625 mm, cuadro de regulación MX 25, de 154x366x327 mm, con cronotermostato modulante CW400 con sonda de temperatura exterior, caudal másico de gas de escape 9,6 kg/s a carga total y 1,9 kg/s a carga parcial, con contenido de CO2 9,1% a carga total y 9,3% a carga parcial, presión de impulsión disponible 80 Pa, temperatura de impulsión hasta 100°C, contenido de agua 18,8 l, con termostato, modelo CR10, con módulo de control para un circuito de calefacción, modelo MM100, con conjunto de colector y compensador hidráulico horizontal, para un caudal máximo de 2000 l/h, modelo WHY/HKV 2/25/25, kit de unión de caldera a gas a colector o grupo de bombeo, modelo KAS 1, kit de seguridad para caldera a gas, modelo BSS6, kit de unión de caldera a gas a vaso de expansión, modelo AAS, kit para montaje en pared de grupo de bombeo, modelo WMS1, grupo de bombeo para un circuito de calefacción, con bomba de circulación electrónica Yonos Para RS25/6, modelo HS 25/6, con interacumulador vertical de suelo, para producción de A.C.S. en combinación con caldera, de 160 l, modelo SK160-5ZB, con kit de conexión hidráulica para conectar la caldera de la gama Suprapur a el acumulador de la gama SK-5ZB, modelo BCC9-HE, sin incluir el conducto para evacuación de los productos de la combustión. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38cpj120j | Ud | Caldera de pie, de condensación con recuperador de acero inoxidable, con cuerpo de fundición de aluminio/silicio y quemador presurizado modulante a gas, eficiencia energética clase A, modelo Suprapur KBRC 22 "JUNKERS", potencia de calefacción de 4,5 a 22 kW, dimensiones 820x600x625 mm, cuadro de regulación MX 25, de 154x366x327 mm, con cronotermostato modulante CW400 con sonda de temperatura exterior, caudal másico de gas de escape 9,6 kg/s a carga total y 1,9 kg/s a carga parcial, con contenido de CO2 9,1% a carga total y 9,3% a carga parcial, presión de impulsión disponible 80 Pa, temperatura de impulsión hasta 100°C, contenido de agua 18,8 l. (material) | 1.000 | 4320.00 | 4320.00 |
| mt38cqj521b | Ud | Kit de seguridad para caldera a gas, modelo BSS6 "JUNKERS", compuesto por manómetro, válvula de seguridad y purgador de aire. (material) | 1.000 | 179.00 | 179.00 |
| mt38cqj531b | Ud | Kit de unión de caldera a gas a vaso de expansión, modelo AAS "JUNKERS", con válvula de llenado y vaciado. (material) | 1.000 | 114.00 | 114.00 |
| mt38cqj612j | Ud | Kit para montaje en pared de grupo de bombeo, modelo WMS1 "JUNKERS". (material) | 1.000 | 46.00 | 46.00 |
| mt38cqj600e | Ud | Grupo de bombeo para un circuito de calefacción, con bomba de circulación electrónica Yonos Para RS25/6, modelo HS 25/6 "JUNKERS", de 278x290x190 mm, con conexiones de 25 mm de diámetro. (material) | 1.000 | 492.00 | 492.00 |
| mt38cqj560j | Ud | Conjunto de colector y compensador hidráulico horizontal, para un caudal máximo de 2000 l/h, modelo WHY/HKV 2/25/25, "JUNKERS", con kit de conexión WMS2 para montaje en pared de dos grupos de bombeo y conexiones a los circuitos de calefacción de 1". (material) | 1.000 | 318.00 | 318.00 |
| mt38cqj575j | Ud | Interacumulador vertical de suelo, para producción de A.C.S. en combinación con caldera, de 160 l, modelo SK160-5ZB "JUNKERS", de acero esmaltado, con intercambiador de un serpentín, eficiencia energética clase B, con aislamiento térmico de espuma rígida de poliuretano, protección contra la corrosión con ánodo de magnesio y control de temperatura por sonda NTC. (material) | 1.000 | 765.00 | 765.00 |
| mt38cqj582b | Ud | Kit de conexión hidráulica para conectar la caldera de la gama Suprapur a el acumulador de la gama SK-5ZB, modelo BCC9-HE "JUNKERS". (material) | 1.000 | 320.00 | 320.00 |
| mt38scj011b | Ud | Termostato, modelo CR10 "JUNKERS", modulante, con pantalla digital. (material) | 1.000 | 48.00 | 48.00 |
| mt35aia010a | m | Tubo curvable de PVC, corrugado, de color negro, de 16 mm de diámetro nominal, para canalización empotrada en obra de fábrica (paredes y techos). Resistencia a la compresión 320 N, resistencia al impacto 1 julio, temperatura de trabajo -5°C hasta 60°C, con grado de protección IP545 según UNE 20324, no propagador de la llama. Según UNE-EN 61386-1 y UNE-EN 61386-22. (material) | 8.000 | 0.26 | 2.08 |
| mt35cun020a | m | Cable unipolar H07Z1-K (AS), siendo su tensión asignada de 450/750 V, reacción al fuego clase Cca-s1a,d1,a1 según UNE-EN 50575, con conductor multifilar de cobre clase 5 (-K) de 1,5 mm² de sección, con aislamiento de compuesto termoplástico a base de poliolefina libre de halógenos con baja emisión de humos y gases corrosivos (Z1). Según UNE 211025. (material) | 16.000 | 0.41 | 6.56 |
| mt38www012 | Ud | Material auxiliar para instalaciones de calefacción y A.C.S. (material) | 1.000 | 2.10 | 2.10 |
| mo004 | h | Oficial 1ª calefactor. (mano de obra) | 2.060 | 20.48 | 42.19 |
| mo103 | h | Ayudante calefactor. (mano de obra) | 2.060 | 18.88 | 38.89 |
| % | % | Costes directos complementarios | 2 % | 6693.82 | 133.88 |
|  |  | Costes directos |  |  | 6827.70 |
