# Termo eléctrico

- Propiedad del archivo: CYPE Ingenieros S.A.
- Formato: FIEBDC-3/2016
- Programa: Generador de precios de la construcción. CYPE Ingenieros, S.A.
- Fecha: 22/10/2024
- Divisa: EUR
- Costes indirectos: 3 %
- IVA: 21 %

## I Instalaciones

### IC Calefacción, refrigeración, climatización y A.C.S.

#### ICA Agua caliente

**ICA010** Ud Termo eléctrico.
Termo eléctrico para el servicio de A.C.S., modelo Elacell Excellence 4000 ES 080 6 JU EDWVB "JUNKERS", instalación mural vertical, resistencia blindada, capacidad 75 l, potencia 2 kW, eficiencia energética clase B, perfil de consumo M, de 823 mm de altura y 457 mm de diámetro, peso 20 kg, con panel de mandos con display digital con indicación de la potencia y de código de avería, función Smart que adapta el funcionamiento del termo al estilo de vida del usuario para optimizar el consumo de energía y modo vacaciones. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38tej028e | Ud | Termo eléctrico para el servicio de A.C.S., modelo Elacell Excellence 4000 ES 080 6 JU EDWVB "JUNKERS", instalación mural vertical, resistencia blindada, capacidad 75 l, potencia 2 kW, eficiencia energética clase B, perfil de consumo M, de 823 mm de altura y 457 mm de diámetro, peso 20 kg, con panel de mandos con display digital con indicación de la potencia y de código de avería, función Smart que adapta el funcionamiento del termo al estilo de vida del usuario para optimizar el consumo de energía y modo vacaciones. (material) | 1 | 400 | 400.000 |
| mt38tew010a | Ud | Latiguillo flexible de 20 cm y 1/2" de diámetro. (material) | 2 | 8 | 16.000 |
| mt37sve010b | Ud | Válvula de esfera de latón niquelado para roscar de 1/2". (material) | 2 | 4.95 | 9.900 |
| mt37svs050a | Ud | Válvula de seguridad antirretorno, de latón cromado, con rosca de 1/2" de diámetro, tarada a 8 bar de presión, con maneta de purga. (material) | 1 | 6.24 | 6.240 |
| mt38www011 | Ud | Material auxiliar para instalaciones de A.C.S. (material) | 1 | 1.45 | 1.450 |
| mo008 | h | Oficial 1ª fontanero. (mano de obra) | 0.859 | 22.74 | 19.534 |
| mo107 | h | Ayudante fontanero. (mano de obra) | 0.859 | 20.98 | 18.022 |
| % | % | Costes directos complementarios | 2 % | 471.146 | 9.423 |
|  |  | Costes directos |  |  | 480.569 |

## Recursos

**mt38tej028e** Ud Termo eléctrico para el servicio de A.C.S
Datos técnicos: Coste energético 1050.813 MJ; Emisión de CO2 72.031 kg
Residuos:
- embalaje: re150101 Envases de papel y cartón. (componente de residuo); rendimiento 1.413 kg; Código LER 15 01 01; Masa del elemento 1 kg; Volumen 0.001333 m3

**mt37sve010b** Ud Válvula de esfera de latón niquelado para roscar de 1/2"
Datos técnicos: Coste energético 509.569 MJ; Emisión de CO2 34.281 kg
Residuos:
- embalaje: re150101 Envases de papel y cartón; rendimiento 0.072 kg

**mt37svs050a** Ud Válvula de seguridad antirretorno
Datos técnicos: Coste energético 11.986 MJ; Emisión de CO2 0.864 kg
Residuos:
- embalaje: re150101 Envases de papel y cartón; rendimiento 0.072 kg
